# Tessera
Leistungsbeschreibung (GAEB 90, DA81)
Vergabenummer: 1
Währung: EUR

## Tessera
Datum: 05.12.17

### Bereich 1 Tessera

**1.1 basis**
Textiler Bodenbelag als Tuftingteppich DIN EN 1307,

Einstufung DIN EN ISO 10874 Klasse 33 (gewerblicher
Bereich, starke Beanspruchung),

antistatisch, Aufladungsspannung im Begehversuch gemäß
ISO 6356 max. 2 kV,

Trittschallverbesserungsmaß DIN EN ISO 10140-3  22
dB,

geeignet für Stuhlrollen DIN EN 12529 Typ H,

ableitfähig, Ableitwiderstand max. 1 x 109 Ohm ISO
10965,

Brandverhaltensklasse DIN EN 13501-1  BFL-s1,

Oberseitengestaltung Schlingenpol,

Polschichtdicke 2,8 mm,

Gesamtgewicht  3835 g/m²,

Polsatzgewicht ca. 520 g/m²,

Gesamtdicke ca. 5,7 mm,

meliert,

Rückseitenausrüstung mit Schwerbeschichtung aus
Bitumen,

Nutzschicht Polyamid 100% Aquafil polyamide 6,
unvermischt,

auf vollflächig gespachtelten Untergrund, rapportlos,
lose verlegen auf rutschhemmender Fixierung,

in Platten, Plattenformat 50 x 50 cm,

Sonstige ökologische Anforderung:  Muss über 50%
Recyclinganteile des Gesamtbelages enthalten und zu
100% mit Strom aus erneuerbaren Energien hergestellt
werden.

Wegen Farbkonzept  Dessin  ......
 Designnummer des Belages eintragen

Belag, Hersteller/Typ
 'Forbo Tessera Basis' oder gleichwertig,

Belag, Hersteller/Typ

'......................................................
'
vom Bieter einzutragen,
Fixierung, Hersteller/Typ
'geeignete rutschfeste Fixierung nach
Herstellerangabe',
Fixierung, Hersteller/Typ
'...............'
vom Bieter einzutragen.

Abrechnungseinheit: m²

**1.2 format**
Textiler Bodenbelag als Tuftingteppich DIN EN 1307,
Einstufung DIN EN ISO 10874 Klasse 33 (gewerblicher
Bereich, starke Beanspruchung),
antistatisch, Aufladungsspannung im Begehversuch gemäß
ISO 6356 max. 2 kV,
Trittschallverbesserungsmaß DIN EN ISO 10140-3  22
dB,
geeignet für Stuhlrollen DIN EN 12529 Typ H,
ableitfähig, Ableitwiderstand max. 1 x 109 Ohm ISO
10965,
Brandverhaltensklasse DIN EN 13501-1  BFL-s1,
Oberseitengestaltung Schlingenpol,
Polschichtdicke 3,0 mm,
Gesamtgewicht  4040 g/m²,
Polsatzgewicht ca. 525 g/m²,
Gesamtdicke ca. 5,8 mm,
tuftgemustert,

Rückseitenausrüstung mit ProBacTM Schwerbeschichtung,
Nutzschicht Polyamid 100% Aquafil polyamide 6,
unvermischt,

auf vollflächig gespachtelten Untergrund, rapportlos,
lose verlegen auf rutschhemmender Fixierung,
in Platten, Plattenformat 50 x 50 cm,

Sonstige ökologische Anforderung:  Muss über 50%
Recyclinganteile des Gesamtbelages enthalten und zu
100% mit Strom aus erneuerbaren Energien hergestellt
werden.

Wegen Farbkonzept  Dessin  ......
 Designnummer des Belages eintragen

Belag, Hersteller/Typ
 'Forbo Tessera Format' oder gleichwertig,

Belag, Hersteller/Typ

'......................................................
'
vom Bieter einzutragen,
Fixierung, Hersteller/Typ
'geeignete rutschfeste Fixierung nach
Herstellerangabe',
Fixierung, Hersteller/Typ
'...............'
vom Bieter einzutragen.

Abrechnungseinheit: m²

**1.3 mix**
Textiler Bodenbelag als Tuftingteppich DIN EN 1307,
Einstufung DIN EN ISO 10874 Klasse 33 (gewerblicher
Bereich, starke Beanspruchung),
antistatisch, Aufladungsspannung im Begehversuch gemäß
ISO 6356 max. 2 kV,
Trittschallverbesserungsmaß DIN EN ISO 10140-3  24
dB,
geeignet für Stuhlrollen DIN EN 12529 Typ H,
ableitfähig, Ableitwiderstand max. 1 x 109 Ohm ISO
10965,
Brandverhaltensklasse DIN EN 13501-1  BFL-s1,
Oberseitengestaltung Strukturschlinge,
Polschichtdicke 3,1 mm,
Gesamtgewicht  4165 g/m²,
Polsatzgewicht ca. 650 g/m²,
Gesamtdicke ca. 5,9 mm,
tuftgemustert,

Rückseitenausrüstung mit ProBacTM Schwerbeschichtung,
Nutzschicht Polyamid 100% Invista Antron® polyamide 6,
unvermischt,

auf vollflächig gespachtelten Untergrund, rapportlos,
lose verlegen auf rutschhemmender Fixierung,
in Platten, Plattenformat 50 x 50 cm,

Sonstige ökologische Anforderung:  Muss über 50%
Recyclinganteile des Gesamtbelages enthalten und zu
100% mit Strom aus erneuerbaren Energien hergestellt
werden.

Wegen Farbkonzept  Dessin  ......
 Designnummer des Belages eintragen

Belag, Hersteller/Typ
 'Forbo Tessera Mix' oder gleichwertig,

Belag, Hersteller/Typ

'......................................................
'
vom Bieter einzutragen,
Fixierung, Hersteller/Typ
'geeignete rutschfeste Fixierung nach
Herstellerangabe',
Fixierung, Hersteller/Typ
'...............'
vom Bieter einzutragen.

Abrechnungseinheit: m²

**1.4 outline**
Textiler Bodenbelag als Tuftingteppich DIN EN 1307,

Einstufung DIN EN ISO 10874 Klasse 33 (gewerblicher
Bereich, starke Beanspruchung),

antistatisch, Aufladungsspannung im Begehversuch gemäß
ISO 6356 max. 2 kV,

Trittschallverbesserungsmaß DIN EN ISO 10140-3  27
dB,

geeignet für Stuhlrollen DIN EN 12529 Typ H,

ableitfähig, Ableitwiderstand max. 1 x 109 Ohm ISO
10965,

Brandverhaltensklasse DIN EN 13501-1  BFL-s1,

Oberseitengestaltung Schlingenpol,

Polschichtdicke 2,9 mm,

Gesamtgewicht  3895 g/m²,

Polsatzgewicht ca. 580 g/m²,

Gesamtdicke ca. 5,8 mm,

meliert, tuftgemustert,

Rückseitenausrüstung mit Schwerbeschichtung aus
Bitumen,

Nutzschicht Polyamid 100% Polyamide 6, unvermischt,
100% durchgefärbt,

auf vollflächig gespachtelten Untergrund, rapportlos,
lose verlegen auf rutschhemmender Fixierung,

in Platten, Plattenformat 50 x 50 cm,

Sonstige ökologische Anforderung:  Muss über 50%
Recyclinganteile des Gesamtbelages enthalten und zu
100% mit Strom aus erneuerbaren Energien hergestellt
werden.

Wegen Farbkonzept  Dessin  ......
 Designnummer des Belages eintragen

Belag, Hersteller/Typ
 'Forbo Tessera Outline' oder gleichwertig,

Belag, Hersteller/Typ

'......................................................
'
vom Bieter einzutragen,
Fixierung, Hersteller/Typ
'geeignete rutschfeste Fixierung nach
Herstellerangabe',
Fixierung, Hersteller/Typ
'...............'
vom Bieter einzutragen.

Abrechnungseinheit: m²

**1.5 layout**
Textiler Bodenbelag als Tuftingteppich DIN EN 1307,

Einstufung DIN EN ISO 10874 Klasse 33 (gewerblicher
Bereich, starke Beanspruchung),

antistatisch, Aufladungsspannung im Begehversuch gemäß
ISO 6356 max. 2 kV,

Trittschallverbesserungsmaß DIN EN ISO 10140-3  27
dB,

geeignet für Stuhlrollen DIN EN 12529 Typ H,

ableitfähig, Ableitwiderstand max. 1 x 109 Ohm ISO
10965,

Brandverhaltensklasse DIN EN 13501-1  BFL-s1,

Oberseitengestaltung Schlingenpol,

Polschichtdicke 2,9 mm,

Gesamtgewicht  3895 g/m²,

Polsatzgewicht ca. 580 g/m²,

Gesamtdicke ca. 5,8 mm,

meliert,

Rückseitenausrüstung mit Schwerbeschichtung aus
Bitumen,

Nutzschicht Polyamid 100% Polyamide 6, unvermischt,
100% durchgefärbt,

auf vollflächig gespachtelten Untergrund, rapportlos,
lose verlegen auf rutschhemmender Fixierung,

in Platten, Plattenformat 50 x 50 cm,

Sonstige ökologische Anforderung:  Muss über 50%
Recyclinganteile des Gesamtbelages enthalten und zu
100% mit Strom aus erneuerbaren Energien hergestellt
werden.

Wegen Farbkonzept  Dessin  ......
 Designnummer des Belages eintragen

Belag, Hersteller/Typ
 'Forbo Tessera Layout' oder gleichwertig,

Belag, Hersteller/Typ

'......................................................
'
vom Bieter einzutragen,
Fixierung, Hersteller/Typ
'geeignete rutschfeste Fixierung nach
Herstellerangabe',
Fixierung, Hersteller/Typ
'...............'
vom Bieter einzutragen.

Abrechnungseinheit: m²

**1.6 barcode**
Textiler Bodenbelag als Tuftingteppich DIN EN 1307,
Einstufung DIN EN ISO 10874 Klasse 33 (gewerblicher
Bereich, starke Beanspruchung),
antistatisch, Aufladungsspannung im Begehversuch gemäß
ISO 6356 max. 2 kV,
Trittschallverbesserungsmaß DIN EN ISO 10140-3  22
dB,
geeignet für Stuhlrollen DIN EN 12529 Typ H,
ableitfähig, Ableitwiderstand max. 1 x 109 Ohm ISO
10965,
Brandverhaltensklasse DIN EN 13501-1  BFL-s1,
Oberseitengestaltung Schlingenpol,
Polschichtdicke 3,0 mm,
Gesamtgewicht  3895 g/m²,
Polsatzgewicht ca. 580 g/m²,
Gesamtdicke ca. 6,0 mm,
tuftgemustert,

Rückseitenausrüstung mit ProBacTM Schwerbeschichtung,
Nutzschicht Polyamid 100% Alttochroma polyamide 6,
unvermischt,

auf vollflächig gespachtelten Untergrund, rapportlos,
lose verlegen auf rutschhemmender Fixierung,
in Platten, Plattenformat 50 x 50 cm,

Sonstige ökologische Anforderung:  Muss über 50%
Recyclinganteile des Gesamtbelages enthalten und zu
100% mit Strom aus erneuerbaren Energien hergestellt
werden.

Wegen Farbkonzept  Dessin  ......
 Designnummer des Belages eintragen

Belag, Hersteller/Typ
 'Forbo Tessera Barcode' oder gleichwertig,

Belag, Hersteller/Typ

'......................................................
'
vom Bieter einzutragen,
Fixierung, Hersteller/Typ
'geeignete rutschfeste Fixierung nach
Herstellerangabe',
Fixierung, Hersteller/Typ
'...............'
vom Bieter einzutragen.

Abrechnungseinheit: m²

**1.7 inline**
Textiler Bodenbelag als Tuftingteppich DIN EN 1307,
Einstufung DIN EN ISO 10874 Klasse 33 (gewerblicher
Bereich, starke Beanspruchung),
antistatisch, Aufladungsspannung im Begehversuch gemäß
ISO 6356 max. 2 kV,
Trittschallverbesserungsmaß DIN EN ISO 10140-3  25
dB,
geeignet für Stuhlrollen DIN EN 12529 Typ H,
ableitfähig, Ableitwiderstand max. 1 x 109 Ohm ISO
10965,
Brandverhaltensklasse DIN EN 13501-1  BFL-s1,
Oberseitengestaltung Strukturschlinge,
Polschichtdicke 3,9 mm,
Gesamtgewicht  4120 g/m²,
Polsatzgewicht ca. 605 g/m²,
Gesamtdicke ca. 6,5 mm,
meliert,

Rückseitenausrüstung mit ProBacTM Schwerbeschichtung,
Nutzschicht 100% polyamide 6, unvermischt,

auf vollflächig gespachtelten Untergrund, rapportlos,
lose verlegen auf rutschhemmender Fixierung,
in Platten, Plattenformat 50 x 50 cm,

Sonstige ökologische Anforderung:  Muss über 50%
Recyclinganteile des Gesamtbelages enthalten und zu
100% mit Strom aus erneuerbaren Energien hergestellt
werden.

Wegen Farbkonzept  Dessin  ......
 Designnummer des Belages eintragen

Belag, Hersteller/Typ
 'Forbo Tessera Inline' oder gleichwertig,

Belag, Hersteller/Typ

'......................................................
'
vom Bieter einzutragen,
Fixierung, Hersteller/Typ
'geeignete rutschfeste Fixierung nach
Herstellerangabe',
Fixierung, Hersteller/Typ
'...............'
vom Bieter einzutragen.

Abrechnungseinheit: m²

**1.8 contour**
Textiler Bodenbelag als Tuftingteppich DIN EN 1307,
Einstufung DIN EN ISO 10874 Klasse 33 (gewerblicher
Bereich, starke Beanspruchung),
antistatisch, Aufladungsspannung im Begehversuch gemäß
ISO 6356 max. 2 kV,
Trittschallverbesserungsmaß DIN EN ISO 10140-3  23
dB,
geeignet für Stuhlrollen DIN EN 12529 Typ H,
ableitfähig, Ableitwiderstand max. 1 x 109 Ohm ISO
10965,
Brandverhaltensklasse DIN EN 13501-1  BFL-s1,
Oberseitengestaltung Tip-Sheared-Schlinge,
Polschichtdicke 3,5 mm,
Gesamtgewicht  4095 g/m²,
Polsatzgewicht ca. 580 g/m²,
Gesamtdicke ca. 6,6 mm,
tuftgemustert, strukturiert,

Rückseitenausrüstung mit ProBacTM Schwerbeschichtung,
Nutzschicht Polyamid 100 Universal FibersSM RefreshTM
polyamide 6.6, unvermischt,

auf vollflächig gespachtelten Untergrund, rapportlos,
lose verlegen auf rutschhemmender Fixierung,
in Platten, Plattenformat 50 x 50 cm,

Sonstige ökologische Anforderung:  Muss über 50%
Recyclinganteile des Gesamtbelages enthalten und zu
100% mit Strom aus erneuerbaren Energien hergestellt
werden.

Wegen Farbkonzept  Dessin  ......
 Designnummer des Belages eintragen

Belag, Hersteller/Typ
 'Forbo Tessera Contour' oder gleichwertig,

Belag, Hersteller/Typ

'......................................................
'
vom Bieter einzutragen,
Fixierung, Hersteller/Typ
'geeignete rutschfeste Fixierung nach
Herstellerangabe',
Fixierung, Hersteller/Typ
'...............'
vom Bieter einzutragen.

Abrechnungseinheit: m²

**1.9 alignment**
Textiler Bodenbelag als Tuftingteppich DIN EN 1307,
Einstufung DIN EN ISO 10874 Klasse 33 (gewerblicher
Bereich, starke Beanspruchung),
antistatisch, Aufladungsspannung im Begehversuch gemäß
ISO 6356 max. 2 kV,
Trittschallverbesserungsmaß DIN EN ISO 10140-3  23
dB,
geeignet für Stuhlrollen DIN EN 12529 Typ H,
ableitfähig, Ableitwiderstand max. 1 x 109 Ohm ISO
10965,
Brandverhaltensklasse DIN EN 13501-1  BFL-s1,
Oberseitengestaltung Tip-Sheared-Schlinge,
Polschichtdicke 3,5 mm,
Gesamtgewicht  4195 g/m²,
Polsatzgewicht ca. 700 g/m²,
Gesamtdicke ca. 6,2 mm,
tuftgemustert, strukturiert,

Rückseitenausrüstung mit ProBacTM Schwerbeschichtung,
Nutzschicht Polyamid 100% Antron® Lumena polyamide 6.6,
unvermischt,

auf vollflächig gespachtelten Untergrund, rapportlos,
lose verlegen auf rutschhemmender Fixierung,
in Platten, Plattenformat 50 x 50 cm,

Sonstige ökologische Anforderung:  Muss über 50%
Recyclinganteile des Gesamtbelages enthalten und zu
100% mit Strom aus erneuerbaren Energien hergestellt
werden.

Wegen Farbkonzept  Dessin  ......
 Designnummer des Belages eintragen

Belag, Hersteller/Typ
 'Forbo Tessera Alignment' oder gleichwertig,

Belag, Hersteller/Typ

'......................................................
'
vom Bieter einzutragen,
Fixierung, Hersteller/Typ
'geeignete rutschfeste Fixierung nach
Herstellerangabe',
Fixierung, Hersteller/Typ
'...............'
vom Bieter einzutragen.

Abrechnungseinheit: m²

**1.10 diffusion**
Textiler Bodenbelag als Tuftingteppich DIN EN 1307,
Einstufung DIN EN ISO 10874 Klasse 33 (gewerblicher
Bereich, starke Beanspruchung),
antistatisch, Aufladungsspannung im Begehversuch gemäß
ISO 6356 max. 2 kV,
Trittschallverbesserungsmaß DIN EN ISO 10140-3  22
dB,
geeignet für Stuhlrollen DIN EN 12529 Typ H,
ableitfähig, Ableitwiderstand max. 1 x 109 Ohm ISO
10965,
Brandverhaltensklasse DIN EN 13501-1  BFL-s1,
Oberseitengestaltung Strukturschlinge,
Polschichtdicke 3,7 mm,
Gesamtgewicht  4085 g/m²,
Polsatzgewicht ca. 570 g/m²,
Gesamtdicke ca. 6,5 mm,
tuftgemustert,

Rückseitenausrüstung mit ProBacTM Schwerbeschichtung,
Nutzschicht Polyamid 100% Universal FibersSM RefreshTM
polyamide 6, unvermischt,

auf vollflächig gespachtelten Untergrund, rapportlos,
lose verlegen auf rutschhemmender Fixierung,
in Platten, Plattenformat 50 x 50 cm,

Sonstige ökologische Anforderung:  Muss über 50%
Recyclinganteile des Gesamtbelages enthalten und zu
100% mit Strom aus erneuerbaren Energien hergestellt
werden.

Wegen Farbkonzept  Dessin  ......
 Designnummer des Belages eintragen

Belag, Hersteller/Typ
 'Forbo Tessera Diffusion' oder gleichwertig,

Belag, Hersteller/Typ

'......................................................
'
vom Bieter einzutragen,
Fixierung, Hersteller/Typ
'geeignete rutschfeste Fixierung nach
Herstellerangabe',
Fixierung, Hersteller/Typ
'...............'
vom Bieter einzutragen.

Abrechnungseinheit: m²

**1.11 create space 1**
Textiler Bodenbelag als Tuftingteppich DIN EN 1307,
Einstufung DIN EN ISO 10874 Klasse 33 (gewerblicher
Bereich, starke Beanspruchung),
antistatisch, Aufladungsspannung im Begehversuch gemäß
ISO 6356 max. 2 kV,
Trittschallverbesserungsmaß DIN EN ISO 10140-3  21
dB,
geeignet für Stuhlrollen DIN EN 12529 Typ H,
ableitfähig, Ableitwiderstand max. 1 x 109 Ohm ISO
10965,
Brandverhaltensklasse DIN EN 13501-1  BFL-s1,
Oberseitengestaltung Schlingenpol,
Polschichtdicke 2,7 mm,
Gesamtgewicht  3815 g/m²,
Polsatzgewicht ca. 500 g/m²,
Gesamtdicke ca. 5,5 mm,
meliert,

Rückseitenausrüstung mit ProBacTM Schwerbeschichtung,
Nutzschicht Polyamid 100% Aquafil ECONYL® polyamide 6,
unvermischt,

auf vollflächig gespachtelten Untergrund, rapportlos,
lose verlegen auf rutschhemmender Fixierung,
in Platten, Plattenformat 50 x 50 cm,

Sonstige ökologische Anforderung:  Muss über 50%
Recyclinganteile des Gesamtbelages enthalten und zu
100% mit Strom aus erneuerbaren Energien hergestellt
werden.

Wegen Farbkonzept  Dessin  ......
 Designnummer des Belages eintragen

Belag, Hersteller/Typ
 'Forbo Tessera Create Space 1' oder gleichwertig,

Belag, Hersteller/Typ

'......................................................
'
vom Bieter einzutragen,
Fixierung, Hersteller/Typ
'geeignete rutschfeste Fixierung nach
Herstellerangabe',
Fixierung, Hersteller/Typ
'...............'
vom Bieter einzutragen.

Abrechnungseinheit: m²

**1.12 create space 2**
Textiler Bodenbelag als Tuftingteppich DIN EN 1307,
Einstufung DIN EN ISO 10874 Klasse 33 (gewerblicher
Bereich, starke Beanspruchung),
antistatisch, Aufladungsspannung im Begehversuch gemäß
ISO 6356 max. 2 kV,
Trittschallverbesserungsmaß DIN EN ISO 10140-3  23
dB,
geeignet für Stuhlrollen DIN EN 12529 Typ H,
ableitfähig, Ableitwiderstand max. 1 x 109 Ohm ISO
10965,
Brandverhaltensklasse DIN EN 13501-1  BFL-s1,
Oberseitengestaltung Schlingenpol,
Polschichtdicke 3,1 mm,
Gesamtgewicht  4085 g/m²,
Polsatzgewicht ca. 570 g/m²,
Gesamtdicke ca. 5,7 mm,
tuftgemustert,

Rückseitenausrüstung mit ProBacTM Schwerbeschichtung,
Nutzschicht Polyamid 100% Aquafil ECONYL® polyamide 6,
unvermischt,

auf vollflächig gespachtelten Untergrund, rapportlos,
lose verlegen auf rutschhemmender Fixierung,
in Platten, Plattenformat 50 x 50 cm,

Sonstige ökologische Anforderung:  Muss über 50%
Recyclinganteile des Gesamtbelages enthalten und zu
100% mit Strom aus erneuerbaren Energien hergestellt
werden.

Wegen Farbkonzept  Dessin  ......
 Designnummer des Belages eintragen

Belag, Hersteller/Typ
 'Forbo Tessera Create Space 2' oder gleichwertig,

Belag, Hersteller/Typ

'......................................................
'
vom Bieter einzutragen,
Fixierung, Hersteller/Typ
'geeignete rutschfeste Fixierung nach
Herstellerangabe',
Fixierung, Hersteller/Typ
'...............'
vom Bieter einzutragen.

Abrechnungseinheit: m²

**1.13 intouch**
Textiler Bodenbelag als Tuftingteppich DIN EN 1307,
Einstufung DIN EN ISO 10874 Klasse 33 (gewerblicher
Bereich, starke Beanspruchung),
antistatisch, Aufladungsspannung im Begehversuch gemäß
ISO 6356 max. 2 kV,
Trittschallverbesserungsmaß DIN EN ISO 10140-3  27
dB,
geeignet für Stuhlrollen DIN EN 12529 Typ H,
ableitfähig, Ableitwiderstand max. 1 x 109 Ohm ISO
10965,
Brandverhaltensklasse DIN EN 13501-1  BFL-s1,
Oberseitengestaltung Strukturschlinge,
Polschichtdicke 4,2 mm,
Gesamtgewicht  4355 g/m²,
Polsatzgewicht ca. 850 g/m²,
Gesamtdicke ca. 7,4 mm,
tuftgemustert,

Rückseitenausrüstung mit ProBacTM Schwerbeschichtung,
Nutzschicht Polyamid 100% Invista polyamide 6.6,
unvermischt,

auf vollflächig gespachtelten Untergrund, rapportlos,
lose verlegen auf rutschhemmender Fixierung,
in Platten, Plattenformat 50 x 50 cm,

Sonstige ökologische Anforderung:  Muss über 50%
Recyclinganteile des Gesamtbelages enthalten und zu
100% mit Strom aus erneuerbaren Energien hergestellt
werden.

Wegen Farbkonzept  Dessin  ......
 Designnummer des Belages eintragen

Belag, Hersteller/Typ
 'Forbo Tessera In-Touch' oder gleichwertig,

Belag, Hersteller/Typ

'......................................................
'
vom Bieter einzutragen,
Fixierung, Hersteller/Typ
'geeignete rutschfeste Fixierung nach
Herstellerangabe',
Fixierung, Hersteller/Typ
'...............'
vom Bieter einzutragen.

Abrechnungseinheit: m²

**1.14 hybrid**
Textiler Bodenbelag als Tuftingteppich DIN EN 1307,
Einstufung DIN EN ISO 10874 Klasse 33 (gewerblicher
Bereich, starke Beanspruchung),
antistatisch, Aufladungsspannung im Begehversuch gemäß
ISO 6356 max. 2 kV,
Trittschallverbesserungsmaß DIN EN ISO 10140-3  26
dB,
geeignet für Stuhlrollen DIN EN 12529 Typ H,
ableitfähig, Ableitwiderstand max. 1 x 109 Ohm ISO
10965,
Brandverhaltensklasse DIN EN 13501-1  BFL-s1,
Oberseitengestaltung Strukturschlinge,
Polschichtdicke 4,0 mm,
Gesamtgewicht  4493 g/m²,
Polsatzgewicht ca. 978 g/m²,
Gesamtdicke ca. 7,1 mm,
tuftgemustert,

Rückseitenausrüstung mit ProBacTM Schwerbeschichtung,
Nutzschicht Polyamid 100% Antron® Lumena polyamide 6.6,
unvermischt,

auf vollflächig gespachtelten Untergrund, rapportlos,
lose verlegen auf rutschhemmender Fixierung,
in Platten, Plattenformat 50 x 50 cm,

Sonstige ökologische Anforderung:  Muss über 50%
Recyclinganteile des Gesamtbelages enthalten und zu
100% mit Strom aus erneuerbaren Energien hergestellt
werden.

Wegen Farbkonzept  Dessin  ......
 Designnummer des Belages eintragen

Belag, Hersteller/Typ
 'Forbo Tessera Hybrid' oder gleichwertig,

Belag, Hersteller/Typ

'......................................................
'
vom Bieter einzutragen,
Fixierung, Hersteller/Typ
'geeignete rutschfeste Fixierung nach
Herstellerangabe',
Fixierung, Hersteller/Typ
'...............'
vom Bieter einzutragen.

Abrechnungseinheit: m²

**1.15 seagrass**
Textiler Bodenbelag als Tuftingteppich DIN EN 1307,
Einstufung DIN EN ISO 10874 Klasse 33 (gewerblicher
Bereich, starke Beanspruchung),
antistatisch, Aufladungsspannung im Begehversuch gemäß
ISO 6356 max. 2 kV,
Trittschallverbesserungsmaß DIN EN ISO 10140-3  26
dB,
geeignet für Stuhlrollen DIN EN 12529 Typ H,
ableitfähig, Ableitwiderstand max. 1 x 109 Ohm ISO
10965,
Brandverhaltensklasse DIN EN 13501-1  BFL-s1,
Oberseitengestaltung Strukturschlinge,
Polschichtdicke 3,8 mm,
Gesamtgewicht  4267 g/m²,
Polsatzgewicht ca. 752 g/m²,
Gesamtdicke ca. 6,6 mm,
tuftgemustert,

Rückseitenausrüstung mit ProBacTM Schwerbeschichtung,
Nutzschicht Polyamid 100% Antron® Lumena polyamide 6.6,
unvermischt,

auf vollflächig gespachtelten Untergrund, rapportlos,
lose verlegen auf rutschhemmender Fixierung,
in Platten, Plattenformat 50 x 50 cm,

Sonstige ökologische Anforderung:  Muss über 50%
Recyclinganteile des Gesamtbelages enthalten und zu
100% mit Strom aus erneuerbaren Energien hergestellt
werden.

Wegen Farbkonzept  Dessin  ......
 Designnummer des Belages eintragen

Belag, Hersteller/Typ
 'Forbo Tessera Seagrass' oder gleichwertig,

Belag, Hersteller/Typ

'......................................................
'
vom Bieter einzutragen,
Fixierung, Hersteller/Typ
'geeignete rutschfeste Fixierung nach
Herstellerangabe',
Fixierung, Hersteller/Typ
'...............'
vom Bieter einzutragen.

Abrechnungseinheit: m²

**1.16 arran**
Textiler Bodenbelag als Tuftingteppich DIN EN 1307,
Einstufung DIN EN ISO 10874 Klasse 33 (gewerblicher
Bereich, starke Beanspruchung),
antistatisch, Aufladungsspannung im Begehversuch gemäß
ISO 6356 max. 2 kV,
Trittschallverbesserungsmaß DIN EN ISO 10140-3  23
dB,
geeignet für Stuhlrollen DIN EN 12529 Typ H,
ableitfähig, Ableitwiderstand max. 1 x 109 Ohm ISO
10965,
Brandverhaltensklasse DIN EN 13501-1  BFL-s1,
Oberseitengestaltung Strukturschlinge,
Polschichtdicke 4,0 mm,
Gesamtgewicht  4255 g/m²,
Polsatzgewicht ca. 950 g/m²,
Gesamtdicke ca. 7,0 mm,
tuftgemustert,

Rückseitenausrüstung mit ProBacTM Schwerbeschichtung,
Nutzschicht Polyamid 100% Invista Antron® Lumena
polyamide 6.6, unvermischt,

auf vollflächig gespachtelten Untergrund, rapportlos,
lose verlegen auf rutschhemmender Fixierung,
in Platten, Plattenformat 50 x 50 cm,

Sonstige ökologische Anforderung:  Muss über 50%
Recyclinganteile des Gesamtbelages enthalten und zu
100% mit Strom aus erneuerbaren Energien hergestellt
werden.

Wegen Farbkonzept  Dessin  ......
 Designnummer des Belages eintragen

Belag, Hersteller/Typ
 'Forbo Tessera Arran' oder gleichwertig,

Belag, Hersteller/Typ

'......................................................
'
vom Bieter einzutragen,
Fixierung, Hersteller/Typ
'geeignete rutschfeste Fixierung nach
Herstellerangabe',
Fixierung, Hersteller/Typ
'...............'
vom Bieter einzutragen.

Abrechnungseinheit: m²

**1.17 clarity**
Textiler Bodenbelag als Tuftingteppich DIN EN 1307,
Einstufung DIN EN ISO 10874 Klasse 33 (gewerblicher
Bereich, starke Beanspruchung),
antistatisch, Aufladungsspannung im Begehversuch gemäß
ISO 6356 max. 2 kV,
Trittschallverbesserungsmaß DIN EN ISO 10140-3  28
dB,
geeignet für Stuhlrollen DIN EN 12529 Typ H,
ableitfähig, Ableitwiderstand max. 1 x 109 Ohm ISO
10965,
Brandverhaltensklasse DIN EN 13501-1  CFL-s1,
Oberseitengestaltung Kräuselvelours,
Polschichtdicke 5,1 mm,
Gesamtgewicht  2400 g/m²,
Polsatzgewicht ca. 712 g/m²,
Gesamtdicke ca. 8,7 mm,
uni,

Rückseitenausrüstung 100% recyceltes Polyester,
Nutzschicht 100% polyamide 6, unvermischt,

auf vollflächig gespachtelten Untergrund, rapportlos,
lose verlegen auf rutschhemmender Fixierung,
in Platten, Plattenformat 50 x 50 cm,

Sonstige ökologische Anforderung:  Muss über 50%
Recyclinganteile des Gesamtbelages enthalten und zu
100% mit Strom aus erneuerbaren Energien hergestellt
werden.

Wegen Farbkonzept  Dessin  ......
 Designnummer des Belages eintragen

Belag, Hersteller/Typ
 'Forbo Tessera Clarity' oder gleichwertig,

Belag, Hersteller/Typ

'......................................................
'
vom Bieter einzutragen,
Fixierung, Hersteller/Typ
'geeignete rutschfeste Fixierung nach
Herstellerangabe',
Fixierung, Hersteller/Typ
'...............'
vom Bieter einzutragen.

Abrechnungseinheit: m²

USt %: 19,00
